# Neubau Feuerwehrger„tehaus Isselburg
Angebotsaufforderung (GAEB 90, DA83)
DV-Nummer: 2411
Währung: EUR

## BAUREINIGUNGSARBEITEN
Datum: 09.09.25

*Hinweis*
VERZEICHNIS DER UNTERLAGEN

1.úAllgemeineúVertragsbedingungenú(VOB,úgltigeúFassung
)
2.úBesondereúVertragsbedingungen
3.úAllgemeineúTechnischeúVertragsbedingungenúfrúBauarb
eitenújederúArt
4.úZus„tzlicheúTechnischeúVertragsbedingungen
5.úLeistungsverzeichnis
6.úPlanunterlagenúgem.úAnlagenverzeichnis
7.úBauablaufplan
8.úBaugrundgutachten

Hinweis:
AlleúbergebenenúPl„neúhabenúdenúStatusú"Vorabzug",
auchúwennúdasúnichtúgesondertúvermerktúist.
Dasúbedeutet,údassúdieseúPl„neúnichtúohneúWeiteresúfrú
dieúBauausfhrungúfreigegebenúsindúundúnurúals
Kalkulationshilfeúdienen.

*Hinweis*
ERRICHTUNG FEUERWEHRGERŽTEHAUS ISSELBURG

Maánahme / Bauk”rper

DieúMaánahmeúumfasstúdenúNeubauúdesúFWGHúinúIsselburgúi
núdirekterúN„heúzurúIsselúim Stadtkern.
DerúBauk”rperúbestehtúausúeinemúVerwaltungsriegelúentla
ngúderúBleichstraáeúmitúUmkleidenúund
Sanit„rr„umenúimúErdgeschossúundúVerwaltungsr„umenúund
Einsatzzentraleúimú1.úObergeschoss.
SenkrechtúdazuúistúentlangúderúStraáeú"Mnsterdeich"údi
eúFahrzeughalleúfrúinsgesamtúfnf
Fahrzeugeúundúdasú2.
Obergeschossúangeordnet,úsoúdassúdieúAusfahrtúderúEinsa
tzfahrzeugeúauf
denúMnsterdeichúerfolgt.úImú2.úObergeschossúoberhalbúd
erúFahrzeughalleúistúder
SchulungsraumúundúeinúRaumúfrúNachbesprechungenúunterg
ebracht.

AufúdemúBaufeldúnebenúdemúGer„tehausúgegenberúderúKirc
heúentstehenúdieúerforderlichen
Alarmstellpl„tze.

DieúGrndungúerfolgtúaufúeinemúRasterúausúRttelstopf-S
„ulen,údieúdieúGrundlageúfrúdie
tragendeúBodenplatteúbilden.
DieúdaraufúaufbauendeúKonstruktionúbestehtúausúeinemúma
ssivenúGeb„udeteilúaus
KalksandsteinúundúderúFahrzeughalleúalsúStahlbeton-Skel
ettkonstruktionúmitúmassiven Seitenw„nden.
DasúFlachdachúdesú2.úObergeschossesúwirdúmitúeinerúTrap
ezblecheindeckungúausgefhrt.
DieúFassadeúdesúErdgeschossesúbisúzurúFensterbrstungúd
esú1.úObergeschossesúistúals
Verblendfassadeúmitúrot-br„unlichemúKlinkerúinúAnlehnun
gúanúdieúumgebendeúBebauung
geplant.úDarberúkommtúeineúVorhangfassadeúausúMetallúz
urúAusfhrung.

DieúInnenw„ndeúwerdenúgr”átenteilsúverputztúoderúmitúSi
chtmauerwerkúausgefhrt
(Funktionsbereiche).úTeilweiseúsindúW„ndeúinúSichtbeton
úabgesetztú(Flur,úSchulungsraum).
DieúW„ndeúinúderúFahrzeughalleúausúStahlbetonúundúKalks
andsetinúbleibenúrohúsichtbar.

DieúDeckenúwerdenúgr”átenteilsúabgeh„ngt.úTeilweiseúble
ibenúDeckenúalsúSichttbetonúsichtbar (Flur).

Lage / Erschlieáung

DasúGrundstckúbefindetúsichúaufúderúStraáeú"Mnsterdei
ch"úimúStadtkernúin
denkmalgeschtztemúUmfeldúimúVerlaufúderúaltenúGrenzmau
er.
DieúZufahrtúdesúBaufeldesúkannúdirektúberúdieú”ffentli
cheúStraáeúerfolgen.

*Hinweis*
BESONDERE VERTRAGSBEDINGUNGEN

1. Vorbemerkungen

BeiúderúAusfhrungúderúArbeitenúsindúdieúnachfolgendenú
Hinweise,úUmst„ndeúundúEreignisseúzu
beachten.úLeistungen,údieúsichúhierausúergebenúundúimúL
eistungsverzeichnisúnichtúgesondert
vermerktúsind,úmssenúbeiúderúKalkulationúinúdenúEinhei
tspreisenúbercksichtigtúwerden.
DieúAusschreibungúundúVergabeúerfolgtúvorbehaltlichúder
úErteilungúderúBaugenehmigung
frúdasúgegenst„ndlicheúBauvorhaben.

2. Vertragsgrundlage

2.1.úVertragsgrundlagenúsindúinúfolgenderúReihenfolge:

a)úDasúAuftragsschreibenúmitúdenúzugeh”rigenúAnlagen.
úúú
DasúLeistungsverzeichnisú(LV)úmitúdenúAnlagenúbzw.úAnge
bots-/úAuftrags-LV.
úúúúDieúBVBú=úBesondereúVertragsbedingungen.
úúúúDieúAVBú=úAllgemeineúVertragsbedingungen.
úúúúDieúZVBú=úZus„tzlichenúVertragsbedingungenúfrúBaul
eistungen.
úúúúDieúZTVú=úZus„tzlichenútechnischenúVertragsbedingun
gen.

b)úZeichnungen,úPl„ne,úBerechnungenúundúdgl.,údieúdemúA
uftragnehmerúbeiúderúAuftragserteilung
oderúw„hrendúderúBauzeitúbergebenúwerden,úk”nnenúvorbe
haltlichúw„hrendúderúBauzeitúnach
Vereinbarungúge„ndertúwerden.

c)úVorschriften,úSatzungenúundúVerordnungenúderúgenehmi
gendenúund
prfendenúInstitutionenú(auchúgem.úBaugenehmigung),úder
úFeuerwehr,
derúBG,úderúPolizei-úundúOrdnungsbeh”rdenúundútechnisch
erúšberwachungsvereine.

d)úDieúVergabeundúVertragsordnungúfrúBauleistungenú(VOB),úTeileúBúun
dúC,úneuesteúFassung.

e)úSonstigeútechnischeúBaubestimmungenúundúNormen
  (DIN-,úVDE-/
VDI-Richtlinien),úsowieúdieúanerkanntenúRegelnúderúTech
nik.

f)úVerarbeitungs-úundúEinbauvorschriftenúderúHersteller
werkeúderúzuúverarbeitendenúBaustoffeúund
Materialien.

2.2.úGrundlageúfrúdieúAusfhrungúsindúinúfolgenderúRei
henfolge:

a)úDieújeweilsúaktuellenúArchitektenpl„ne.

b)úDieúgeprftenústatischenúUnterlagen.

c)úDasúLeistungsverzeichnis.

d)úVomúArchitekten /
vomúStatikerúfreigegebeneúMontagepl„ne,úAnweisungenúder
úBauleitung.

2.3.úBeiúWidersprchenúundúUnstimmigkeitúderúUnterlagen
úoderúDarstellungenúinúdenúDokumentenúgilt
jeweilsúdieúBeschreibungúdesúh”herenúStandards.

3. Angebotsverfahren

3.1.úFrúdasúAngebotúsindúdieúvomúAuftraggeberú/úderúVe
rgabestelleúbereitgestelltenúVordruckeúzu
verwenden.

DieúVerwendungúselbstgefertigterúVervielf„ltigungen,úAb
schriftenúoderúKurzfassungenúberúdie
Regelungenúinúõ
13úAbs.ú1úNr.ú6úVOB/Aúhinausúsindúunzul„ssig.

3.2.úEnthaltenúdieúVerdingungsunterlagenúoderúdieúLeist
ungsbeschreibungúnachúAuffassungúdes
BietersúUnklarheiten,údieúdieúPreisermittlungúbeeinflus
senúk”nnen,úsoúhatúderúBieterúden
AuftraggeberúvorúAbgabeúseinesúAngebotes
schriftlichúdarberúzuúinformieren.
Nachtr„geúausúUnwissenheitúoderúUnklarheitúberúdieúAus
fhrungúwerdenúnichtúvergtet.

3.3.úDieúMassenermittlungúdieserúLeistungsbeschreibungú
erfolgteúnachúdenúAusfhrungspl„nenúdes
Architektenúbzw.únachúdenúPositionspl„nenúdesúStatikers
.
Mitújederú(Abschlags-)úRechnungúsindúvomúAuftragnehmerú
dieúzugeh”rigenúundúprfbaren
Massenermittlungen
gem„áúdemúStandúderúAusfhrungúeinzureichen.

3.4.úStillschweigenúgiltúnichtúalsúAnerkennung.

FrúdasúAngebotúundúimúFalleúderúAuftragserteilungúsind
únurúschriftlicheúErkl„rungen bzw.
Vereinbarungenúverbindlich.úMndlicheúoderúfernmndlich
eúVereinbarungenúbedrfenúder
nachtr„glichenúschriftlichenúBest„tigung.

3.5.úPreisabsprachenúundúKartellabredenúmitúanderenúBie
ternúsindúunzul„ssig.
  Die
GeltendmachungúweitergehenderúRechteúbleibtúvorbehalten
.

3.6.úSindúimúLeistungsverzeichnisúzuúeinzelnenúPosition
enúzus„tzlichúbeispielhafteúoderúausúden
PlanungsvorgabenúentnommeneúMaterialien / Erzeugnisse
/ Typen / Systemeúangefhrt,úk”nnenúinúder
BieterlckeúgleichwertigeúMaterialien / Erzeugnisse /
Typen / Systemeúangebotenúwerden.
SetztúderúBieterúinúdieúBieterlckeúkeineúMaterialien
/ Erzeugnisse / Typen / SystemeúseinerúWahlúein,
geltenúdieúbeispielhaftúgenanntenúMaterialien /
Erzeugnisse / Typen / Systemeúalsúangeboten.
DieúGleichwertigkeitúistúdemúAuftraggeberúvorúderúAusf
hrungúnachzuweisen.

3.7.úDieúnachvollziehbareúBepreisungúvonúeinzelnenúPosi
tionenúmitú0úEuroúalsúEinheitspreisúwird
nichtúzwingendúalsúfehlendeúPreisangabeúgewertet.úEineú
Aufkl„rungúderúPreisangabeúundúeine
PlausibilisierungúdurchúdieúUrkalkulationúbleibtújedoch
úvorbehalten.
EinúAusschlussúdesúbetreffendenúAngebotsúaufgrundúfehle
nderúPreisangabeúkannúausdrcklich
keinesfallsúausgeschlossenúwerden.
Esúistúdaherúdringendúanzuraten,úinújedemúFallúeineúPre
isangabeú>ú0úEuroúzuúmachen.

4. Vergtung

4.1.úInúdieúEinheitspreiseúsindúalleúzurúErbringungúder
úvertraglichenúLeistungúnotwendigenúBau-,
Hilfs-úundúBetriebsstoffe,úHilfsger„te,úTransporteúeins
chl.úeventuellerúZwischentransporteúsowie
s„mtlicheúLohnnebenkostenúwieúFahrgelder,úWegegelder,úA
usl”sungen,úZulagenúusw.úfrúdie
vorgegebenenúAusfhrungsfristenúeinzurechnen.úEineúgeso
nderteúVergtungúhierfrúerfolgtúnicht.

4.2.úInúdieúEinheitspreiseúsindúfernerúalleúzurúErbring
ungúderúbeschriebenenúLeistungúerforderlichen
Materialien,úsofernúinúderúLeistungsbeschreibungúselbst
únichtsúanderesúgesagtúist,úeinzurechnen.
InúdenúAngebotspreisenúsindúfernerúdieúnotwendigenúAufm
aáarbeitenúfrúdieúErstellungúerforderlicher,
prfbarerúAbrechnungsunterlagenúenthalten.

4.3.úMehrarbeits-,úNachtarbeits-úundúFeiertagszuschl„ge
,údieúeventuellúzurúEinhaltungúvon
vereinbartenúTerminenúnotwendigúsind,úsind,úwennúnichtú
andersúangegeben,úeinzukalkulieren.

4.4.úDieúEinheitspreiseúsindúalsúNettopreiseúanzugeben,
údieúUmsatzsteuerú/úMehrwertsteuerúist
getrenntúauszuweisen.

4.5.úDieúNettoeinheitspreiseúsindúFestpreise,údieúbisúz
urúSchlussrechnungúgelten.

4.6.úWerdenúLeistungenúerforderlich,úfrúdieúimúLeistun
gsverzeichnisúkeineúLeistungsposition
enthaltenúist,úistúderúAuftragnehmerúverpflichtet,úhier
frúvorúBeginnúdieserúArbeitenúeinúKostenangebot
zurúPrfungúundúWertungúvorzulegen.
FrúdieúAusfhrungúdieserúArbeitenúwirdúdemúAuftragnehm
erúvorbehaltlichúderúBeauftragungúeines
wirtschaftlicherenúAngebotesúeinúNachauftragúerteilt,úf
rúdenúimúšbrigenúdieúgleichenúVereinbarungen
undúBedingungenúdesúHauptauftragesúeinschlieálichúdortú
vereinbarterúNachl„sse,úSkontiúetc. gelten.

StundenlohnarbeitenúsindúnurúaufúAnweisungúdesúAuftragg
ebersúauszufhren.
SieúsindúdemúAuftraggeberúvorabúschriftlichúmitúdemúvor
aussichtlichenúUmfangúderúLeistung
anzuzeigen.
DieúStundenlohnnachweiseúsindúdemúAuftraggeberúinú2-fac
herúAusfertigungúzurúPrfungúund
Abzeichnungúbinnenú5úTagenúnachúErbringungúvorzulegen.
šberúuntergehendeúoderúsp„terúverdeckteúLeistungenúistú
eineúFotodokumentationúzuúerstellen.
FrúeinfacheúArbeiten,úwieúz.
B.úReinigungsarbeitenúo.„.úohneúbesondereúfachlicheúAnf
orderungen
k”nnenúlediglichúHelferstundenúverrechnetúwerden.
BeiúStundenlohnarbeitenúgeltenúdieúvereinbartenúVerrech
nungss„tzeúunabh„ngigúvonúderúAnzahlúder
geleistetenúStunden.
FrúinúdemúLeistungsverzeichnisúStundenlohnarbeitenúund
úGer„testunden,údieúnichtúausgefhrt
werden,úkannúkeinúAusfallúvonúAllgemeinkostenú/úGewinnú
/úWagnisúgeltendúgemachtúwerden,úda
dieseúi.d.R.úinúdenúangebotenenúStundens„tzenúenthalten
úsindúbzw.úeinzurechnenúsind.

5. Vergabe

5.1.úDerúAuftragnehmerúhatúdieúLeistungenúimúeigenenúBe
triebúauszufhren.
DieúEinschaltungúvonúNachunternehmernúistúnurúunterúEin
beziehungúderúmitúdemúAuftraggeber
vereinbartenúBedingungenúundúmitúschriftlicher
Zustimmungúgestattet.
DerúAuftragnehmerúhaftetúfrúdieúLeistungenúderúNachunt
ernehmerúwieúfrúseineúeigenen.
DieúArbeitsgemeinschaftenúsindúnurúmitúschriftlicherúZu
stimmungúgestattet.
FederfhrendúbleibtúderúAuftragnehmer.

DerúAuftraggeberúbeh„ltúsichúdasúRechtúvor,úeinzelneúNa
chunternehmerúvorúBeginnúderúArbeitenúohne
AngabenúvonúGrndenúundúw„hrendúderúArbeitenúbegrndetú
abzulehnen.

5.2.úDerúAuftraggeberúistúberechtigt,údiesenúAuftragúun
dúandereúzwischenúAuftraggeberúund
AuftragnehmerúbestehendeúVertr„geúunterúohneújedenúErsa
tzanspruchúdesúAuftragnehmersúfristlosúzu
kndigen,úwennúgegenúgesetzlicheúBestimmungenú(z.
B.úgegenúdasúGesetzúzurúBek„mpfungúder
illegalenúBesch„ftigung)únachweislichúverstoáenúwird.

5.3.úDerúAuftragnehmerúistúverpflichtet,úeineúfrúdieúD
auerúdesúAuftragesúausreichende
Haftpflichtversicherungúnachzuweisen.
AufúVerlangenúdesúAuftraggebersúistúdieserúNachweisúvor
úArbeitsbeginnúzuúfhren.
  Die
VersicherungspflichtúistúauchúNachunternehmernúaufzuerl
egen.

6. Ausfhrungsfristen

6.1.úDieúArbeitenúsindúzgigúundúohneúUnterbrechungúgem
„áúTerminplanúbzw.úTerminvereinbarung
durchzufhren.úDieúvereinbartenúAusfhrungsfristenúsind
úunbedingtúeinzuhalten.
ImúZugeúderúAngebotslegungúsindúdieúvorgesehenenúTermin
eúzuúprfenúundúBedenkenúimúVorfeld
anzumelden.

InsbesondereúhatúderúAuftragnehmerúrechtzeitigúvorúAufn
ahmeúderúArbeitenúzuúprfen, obúalle
Voraussetzungen
zurúDurchfhrungúderúArbeitenúgegebenúsind.úBedenkenúsi
ndúderúBauleitungúschriftlichúmitzuteilen.
DieúArbeitenúsindúohneúgesonderteúAufforderungúabúdemúv
ereinbartenúTerminúdurchzufhren.

6.2úŽndertúsichúderúTerminablaufúbauseitigúundúwerdenúd
adurchúvereinbarteúFertigstellungstermine
hinf„llig,úsoúistúderúAuftragnehmerúverpflichtet,úinner
halbúvonú14úTagenúnachúschriftlicherúAufforderung
mitúseiner
jeweiligenúLeistungúamúBauúzuúbeginnenúbzw.úfortzufahre
n.
UnterúBeibehaltungúderúvertraglichenúFristenúver„ndernú
sichúdannúdieúFertigstellungstermine
entsprechend.

6.3.úK”nnenúdieúvertraglichúvorgesehenenúEinzelfristenú
durchúeinúVerschuldenúdesúAuftraggebers
nichtúrealisiertúwerden,úistúderúAuftraggeberúberechtig
t,úangemesseneúEinzelfristenúneuúzuúdefinieren.

6.4.úDerúAuftragnehmerúhatúdieúzurúEinhaltungúderúTermi
neúerforderlichenúVorkehrungenúohneúAnspruch
auf eineúzus„tzlicheúVergtungúzuútreffen.
IstúeineúVertragsstrafeúvereinbart,úwirdúdieseúaufúetwa
igeúweitergehendeúSchadensersatzansprche
desúAuftraggebersúangerechnet.úDerúAuftragnehmerúhatúna
chzuweisen,údassúihnúanúder
šberschreitungúvereinbarterúTermineúkeinúVerschuldenútr
ifft.

ReinúwetterbedingteúEinflsseúgeltenúalleinúnichtúalsúG
rundúeinerúVerz”gerung.úEinúNachweisúist immer
erforderlich.

7. Ausfhrungsunterlagen

7.1.úEineúPlanverteilungúdurchúdenúAuftraggeberúoderúse
inerúbeauftragtenúPlanerúinúgedruckterúForm erfolgt
nicht.
ú
DerúAuftragnehmerúistúverpflichtet,údieújeweilsúaktuell
enúAusfhrungsunterlagenúeigenst„ndig
onlineúber
dasúvomúAuftraggeberúbereitgestellteúPlanverteilsystemú
("Planfred")úabzurufenúundúauf
derúBaustelle zur Ausfhrungúbereitúzuúhalten.
  S„mtlicheúhierfrúanfallendenúKosten (z.
B.úDruck-úundúVervielf„ltigungskosten)úsindúin
dieúEinheitspreiseúeinzukalkulieren.

7.2.úDerúAuftragnehmerúhatú-úentsprechendúdemúBaufortsc
hrittú-údemúAuftraggeberúdenúZeitpunkt,
zuúdemúerúdieúnachúdemúVertragúdesúAuftraggebersúzuúlie
ferndenúUnterlagenúben”tigt,úm”glichst
frhzeitigúanzugeben,údamitúdieúBereitstellungúdurchúde
múAuftraggeberúrechtzeitigúerfolgenúkann.
SoweitúderúAuftraggeberúdieúfrúdieúBauausfhrungúnotwe
ndigenúUnterlagenúversp„tetúliefert,
k”nnenúAnsprcheúhierausúnurúanerkanntúwerden,úwennúdie
seúUnterlagenúbeiúdemúAuftraggeber
selbstúschriftlichúangefordertúwordenúsind.

7.3.úDerúAusfhrungúdrfenúnurúUnterlagenúzugrundeúgele
gtúwerden,údieúvonúderúAuftraggeberinúals
zurúAusfhrungúbestimmtúgekennzeichnetúsind.

7.4.úS„mtlicheúUnterlagenúsindúvomúAuftragnehmerúeigenv
erantwortlichúzuúprfen.

UnstimmigkeitenúsindúdemúArchitektenúbzw.úderúBauleitun
gúunverzglichúanzuzeigen.
ŽnderungenúderúgeplantenúAusfhrungúundúderúMaterialien
úmssenúschriftlichúvomúAuftraggeber
genehmigt werden.

8. Durchfhrung der Arbeiten

8.1.úAlsúBauleiterúimúSinneúdesúõú323úStGBúgiltúderúAuf
tragnehmerúoderúdieúvonúihmúbevollm„chtigte
Person.úVorúBeginnúderúArbeitenúbeiúgenehmigungspflicht
igenúArbeitenúhatúderúAuftragnehmerúdie
vonúihmúmitúderúBauaufsichtúundú-leitungúbeauftragteúPe
rsonúderúBau-/úProjektleitungúdes
Auftraggebersúschriftlichúbekanntúzuúgeben.úGleichesúgi
ltúfrúdenúSicherheitsbeauftragten.úJeder
WechselúdieserúPersonúistúunverzglichúschriftlichúanzu
zeigen.

Unf„lle,úSch„denúoderúsonstigeúbesonderenúVorkommnisseú
aufúderúBaustelleúsindúunverzglichúdem
Auftraggeberúmitzuteilenúundúzus„tzlichúinnerhalbúvonú2
úWerktagenúschriftlichúzuúbest„tigen.
FrúseineúLeistungenúhatúderúAuftragnehmerúalleúzurúSic
herungúderúBaustelleúnachúdenúgesetzlichen
undúpolizeilichenúUnfallverhtungsvorschriftenúerforder
lichenúMaánahmenúunterúvollerúeigener
Verantwortungúauszufhrenúoderúdieseúzuúveranlassen.úAu
fúm”glicheúGefahrenúaufgrundúder
BauausfhrungúandererúAuftragnehmerúinúZusammenhangúmit
úseinenúLeistungenúhatúerúrechtzeitig
hinzuweisen.

DerúAuftragnehmerúhatúinsbesondereúdafrúzuúsorgen,údas
súHydranten,úAbsperrschieber,
Entw„sserungs-úundúsonstigeúAbdeckungenúfreiúundúzug„ng
lichúgehaltenúwerden.
Dieúvonúdenúzust„ndigenúBetriebenúundúVerwaltungenúzumú
SchutzúIhrerúLeistungenúundúsonstigen
EinrichtungenúgetroffenenúBestimmungenúsindúzuúbeachten
.

8.2.úEsúwirdúgem„áúdenúAngabenúderúBauleitungúw”chentli
chústattfindeneúBausitzungenúgeben.
DieúTeilnahmeúdesúBaufhrersúistúohneúbesondereúVergtu
ngúverbindlich.úDieúTermineúsind
einzuhalten.úEventuelleúBedenkenúoderúEinsprcheúgegenú
dieúdarinúgetroffenenúFestlegungen
mssenúschriftlichúbisúsp„testensúzurún„chstenúBausitzu
ngúvorgelegtúwerden.úAndernfallsúkannúkeine
AnerkennungúderúBedenkenúoderúEinsprcheúerfolgen.

8.3.úVorúBeginnúderúArbeitenúhatúderúAuftragnehmerúdieú
ordnungsgem„áeúAusfhrungúeventuell
erbrachterúVorleistungenúandererúUnternehmerúzuúprfen.
úErúhatúsichúinsbesondereúvonúden
Abmessungen,úGr”áenverh„ltnissenúundúanderenúDatenúsolc
herúLeistungenúzuúvergewissernúund
jeglicheúUntersuchungenúanzustellen,údieúfrúeineúordnu
ngsgem„áeúVerbindungúseinerúLeistungen
mitúdenúanderenúerforderlichúsind.úEinwendungenúgegenúv
orhandeneúVorleistungenúsindúdem
AuftraggeberúvorúBeginnúderúAusfhrungúmitzuteilen.

8.4úVomúAuftragnehmerúgenutzteúBaustellenfl„chen,úZufah
rtsstraáenúundúArbeitsfl„chenúsind
st„ndigúsauberúzuúhalten.úDerúanfallendeúSchuttúo.„.úis
túsofortúzuúbeseitigen.úGebhrenúfrúContainer,
Kippgebhrenúusw.útr„gtúderúAuftragnehmer.úVerbrennungú
vonúMaterialúanúOrtúundúStelleúist verboten.
Materialienúsindúsachgem„áúzuúlagern.úDerúUmfangúundúdi
eúLageúsindúmitúderúBauleitung
abzustimmen.

AndereúamúBauúBeteiligteúdrfenúnichtúbehindertúwerden.
GegebenfallsúsindúMaterialienúkostenfreiúumzusetzen.
Derú”ffentlicheúStraáenraumúistúsofort,úderúArbeitsbere
ichúistúwenigstensúzuújedemúWochenendeúzu
s„ubern.

8.5.úZurúAusfhrungúfreigegebeneúWerk-úundúMontagepl„ne
úsindúumgehendúaufúšbereinstimmung
mitúdemúAuftragúzuúprfenúundúeventuelleúVer„nderungenú
sindúvorúAusfhrungúderúArbeiten
schriftlichúderúBauleitungúmitzuteilen.

8.6.úAlleúStoffeúundúBauteileúdieúderúAuftragnehmerúzuú
liefernúhat,úmssenúungebrauchtúundúfrúden
jeweiligenúVerwendungszweckúgeeignetúsein.
DieúProdukteúmssenúaufeinanderúabgestimmtúsein.úSieúd
rfenúsichúnichtúnegativúbeeinflussen.
DieúHerstellervorschriftenúsindúzuúbeachtenúundúanzuwen
den.
ProduktbezogenenúAnweisungenúsindúFolgeúzuúleisten.

8.7.úDieúgesetzlichenúUnfallverhtungsvorschriftenúaufú
derúBaustelleúsindústriktúzuúbeachten.

8.8úDerúAuftragnehmerúhatúfrúdieúAufbewahrungúseinerúW
erkzeuge,úGer„te,úMaterialienúund
Einrichtungs-úundúEinbaugegenst„ndeúaufúoderúbeiúderúBa
ustelleúausschlieálichúselbstúzuúsorgenúund
alleúdieseúGegenst„ndeúgegenúEntwendung,úBesch„digungúo
derúVerlustúzuúschtzen.

8.9.úDerúAuftragnehmerúistúverpflichtet,úlaufendúBautag
eberichteúzuúfhrenúundúderúBauleitungúw”chentlich
eine Durchschriftúunaufgefordertúzuúbergeben.

8.10.úDerúAuftragnehmerúhatúnachújedemúArbeitseinsatzúe
inenúbetriebssicherenúZustandúseinerúbisúdahin
geleistetenúArbeitúsicherzustellenúundúdieúLeistungúbis
úzurúAbnahmeúangemessenúzuúschtzen.

8.11.úBehinderungenúbeiúderúAusfhrungúsindúdemúAuftrag
geberúaufúdemúFormularúdes
AuftraggebersúschriftlichúanzuzeigenúundúdieúDauerúundú
derúZeitpunktúdesúEntfallsúderúBehinderung
zuúdokumentieren.

8.12.úBaustellenfhrungspersonal:úDerújeweilsúfrúdieúL
eitungúderúAusfhrungúbestellteúVertreter
mussúfachkundigúsein;úerúistúdemúAuftraggeberúvorúBegin
núderúAusfhrungúschriftlichúzuúbenennen.
DerúAuftraggeberúkann,úsofernúeinúzufriedenstellendesúZ
usammenarbeitenúmitúdenúAngestellten
desúAuftragnehmersúnichtúm”glichúist,údieúAbl”sungúverl
angen.úEinúWechselúdes
BaustellenfhrungspersonalsúistúnurúmitúZustimmungúdesú
Auftraggebersúzul„ssig.

8.13.úAlleúschriftlichenúŽuáerungenúdesúAuftragnehmersú
mssenúinúdeutscherúSpracheúabgefasst
sein.úFremdsprachlicheúschriftlicheúŽuáerungenúDritterú
(z.úB.úBescheinigungen,úsonstigeúUnterlagen
vonúBeh”rdenúundúPrivaten)úsindúmitúdeutscherúšbersetzu
ngúeinzureichen.

8.14.úDerúAuftragnehmerúhatúdafrúzuúsorgen,údassúw„hre
ndúderúArbeitúaufúderúBaustelle,úsowieúbei
denúBausitzungenúst„ndigúeineúPersonúanwesendúist,údieú
esúerm”glicht,úinúdeutscherúSpracheúzu
kommunizieren.

8.15úDerúAuftragnehmerúhatúkeinenúAnspruchúaufúšberwach
ungúseinerúLeistungúdurchúdieúBauleitung
derúBauherrschaft.úDieúPrfungs-úundúHinweispflichtúlie
gtúinúvollemúUmfangúbeimúAuftragnehmer.
DerúArbeitsablaufúistúmitúderúBauleitungúabzustimmenúun
dúfestzulegen.
DieúBauleitungúbeh„ltúsichúvor,údenúArbeitsablaufúdemúA
uftragnehmerúvorzuschreiben, fallsúesúihmúfr
denúGesamtablaufúderúBaustelleúerforderlichúerscheint.

8.16.úAlleúBelangeúinúderúBaudurchfhrungúsindúausschli
eálichúmitúdemúAuftraggeber,úoderúdem
bevollm„chtigtenúArchitekturbroúbzw.úBauleitungsbroúz
uúbesprechen. Ver„nderungenúgegenber der
Ausschreibung,údenúfestgelegtenúBaupl„nenúoderúderúStat
ikúdrfenúnurúmitúschriftlicherúGenehmigung
vorgenommenúwerden.úEigenverantwortlicheúŽnderungenúder
úAusfhrungúgegenberúdem
vereinbarten
Leistungsumfangúsindúnichtúzul„ssig,úihreúFolgenúgehenú
zuúLastenúdesúAuftragnehmers.

9. Abnahmen / Kndigung

9.1úEsúwirdúvereinbart,údassúdurchúdenúAuftragnehmerúve
rlangteúTeilabnahmenúnachúderúFertigstellungúde
LeistungúvomúAuftraggeberúbinnenú18úWerktagenúdurchgef
hrtúwerden.
DieúdemúAuftraggeberúeinzureichendenúNachweiseúoderúson
stigenúUnterlagenúfrúdieúVorbereitungúder
TeilabnahmeúsindúdemúAuftraggeberú20úTageúimúVorausúzur
úPrfungúvorzulegen.

9.2.úNachúFertigstellungúallerúArbeitenúundúnachúAbschl
ussúallerúerforderlichenúFachabnahmen
durchúBeh”rdenúundúdergleichenúerfolgtúdieúAbnahmeúderú
GesamtleistungúallerúGewerkeúdurchúdie
Bauleitung.

DieúErfllungúderúVoraussetzungenúistúanzuzeigen.
DasúGleicheúgiltúfrúwesentliche,úsp„terúnichtúmehrúzug
„nglicheúTeile,úfrúdieúschonúw„hrendúder
AusfhrungúTeilabnahmenúerfolgenúmssen.
  EsúwirdúeinúschriftlichesúProtokollúerstellt.
DieúInbetriebnahmeúoderúNutzungúauchúdurchúnachfolgende
úGewerkeústelltúinúkeinemúFallúeine
AbnahmeúderúLeistungenúdar.

9.3.úZuúdenúAbnahmenúsindúalleúgefordertenúUnterlagen,ú
Zeugnisse,úNachweise,
Bedienungsanleitungenúusw.úunaufgefordertúundúbersicht
lichúgeordnetúzuúbergeben.
ZuúderúSchlussabnahmeúistúunaufgefordertúeineúGew„hrlei
stungsbescheinigungúberúdie
ordnungsgem„áeúAusfhrungúderúArbeitenúnachúdenúeinschl
„gigenúDINúVorschriftenúzweifach
vorzulegen.

9.4.úSindúzuúdemúvereinbartenúTerminúdieúArbeitenúnicht
úfertiggestellt,
soúwirdúdieúAbnahmeúinsgesamtúabgebrochenúundúeinúneuer
úTerminúvereinbart.

Werdenúvor,úbeiúoderúnachúderúAbnahmeúM„ngelúanúderúBau
leistungúfestgestellt,úsoúbeginntúder
Auftragnehmer
sp„testensúdreiúTageúnachúKenntnisnahmeúmitúderúBeseiti
gung.
Grunds„tzlichúsindúalleúM„ngelúsoúzuúbeseitigen,údassúd
erúvertraglichúzugesicherteúZustandúundúdie
zugesicherteúAusfhrungúhergestelltúwerden.úMinderungen
úundúWandlungenúsindúausgeschlossen.
BeiúderúM„ngelbeseitigungúsindúggf.úandereúGewerkeúmitú
einzubeziehen.
Grunds„tzlichúmssenúdieseúLeistungenúvonúdenúbeauftrag
tenúFirmenúausgefhrtúwerden,úbzw.úder
Auftraggeberúbenenntúdiese.
AlleúmittelbarenúundúunmittelbarenúKostenúausúderúM„nge
lbeseitigungútr„gtúderúVerursacher.

ZurúSchlussabnahmeúsindúgewerkeweiseúBestands-úundúRevi
sionsunterlagenúzuúbergeben.
ú  Inúdie
UnterlagenúsindúalleúNachauftr„geúzuúintegrieren.
  Zeichnungenúsindúkopierf„higúzuúbergeben.

9.5.úPrfgebhrenúundúGebhrenúfrúamtlicheúAbnahmenútr
„gtúderúBauherr.úAusgenommenúsind
PrfgebhrenúfrúvorgeschriebeneúEigen-úundúBaustoffbe
rwachung,úsowieúfrúWiederholungen,údie
derúAuftragnehmerúzuúvertretenúhat.

10. Rechnungen / Zahlungen

10.1.úDieúAbrechnungúerfolgtúnachútats„chlichúverbauten
úMassen.
DieúAufmaábl„tterúhatúderúAuftragnehmerúohneúgesonderte
úVergtungúzuúerstellen.
DieúAufmaáeúsindúpositionsweiseúaufzustellenúundúfortzu
schreiben.
Sieúsindúmitúderú…-Conto-Anforderungúeinzureichenúundús
indúdannúunver„ndertúGrundlageúder
Schlussrechnung.
Esúwerdenúnurútats„chlichúverbauteúLeistungenúundúMasse
núanerkanntúundúabgerechnet.

10.2.úStundenlohnarbeitenúsindúmitúderújeweilsún„chsten
úTeilrechnungúzurúAbrechnungúvorzulegen.
Dieúggfls.úzugeh”rigeúFotodokumentationúistúdenúUnterla
genúzurúPrfungúbeizulegen.

10.3.úKannúeineúFreistellungserkl„rungúgem.úõú48úbúnich
túvorgelegtúwerden,úsoúsindúzumúZwecke
derúAbfhrungúderúBauabzugssteuerúdieúSteuernummerúundú
dasúzust„ndigeúFinanzamtúdem
Auftraggeber mitzuteilen.
  DerúAuftraggeber
hatúdannúdasúRechtú15ú%úderújeweilsúf„lligenúZahlungúei
nzubehaltenúundúanúdasúzust„ndige
Finanzamtúabzufhren.
LegtúderúAuftragnehmerúkeineúFreistellungserkl„rungúgem
.úõú48úbúEinkommensteuergesetzúvorúund
teiltúderúAuftragnehmer dem
AuftraggeberúnichtúdieúSteuernummerúundúdasúzust„ndigeú
Finanzamtúmit,úsoúk”nnenúdie Rechnungen
nichtúbearbeitetúwerdenúundúkeineúZahlungenúerfolgen.
SoweitúderúAuftraggeberúfrúeinenúnichtúoderúzuúniedrig
úabgefhrtenúAbzugsbetragúvomúFinanzamtúin
Anspruchúgenommenúwird,ústelltúderúAuftragnehmerúdemúAu
ftraggeberúvonúallenúdamit
zusammenh„ngenden Ansprchenúfrei.

10.4.úDieúSchlussrechnungúistúsp„testensúdreiúMonateúna
chúm„ngelfreierúSchlussabnahme vorzulegen.
ErfolgtúdieúVorlageúauchúnachúschriftlicherúAufforderun
gúderúBauleitungúoderúdesúArchitektenúnach
AblaufúdieserúFristúnichtúinnerhalbúvonú10úWerktagen,ús
oúwirdúdieúSchlussrechnungssummeúvom
Bauleiterúbzw.úArchitektenúermittelt.
DerúentstehendeúAufwandúwirdúbeiúderúRechnungúabgezogen
.úDieúermittelteúSummeúwirdúdem
Auftragnehmerúals
Schlusszahlungúgem„áúVOBúbekanntúgegeben.

Schlussrechnungenúsindúeinschlieálichúderúerforderliche
núUnterlagen,úwie
Abrechnungszeichnungen,úMassenaufstellungen,úAufmaázeic
hnungen,úStcklisten,úStahlauszge
usw.únachúAbnahmeúderúBauleistungúinnerhalbúderúo.
g.úFristúvorzulegen.
RechnungenúohneúdieúnotwendigenúUnterlagenúwerdenúdemúA
uftragnehmerúunbearbeitetúzur
Vervollst„ndigungúzurckgegeben.

10.5.úBeiúRckforderungenúdesúAuftraggebersúausúšberzah
lungenú(õú812úff.úBGB)úkannúsichúder
AuftragnehmerúnichtúaufúWegfallúderúBereicherungú(õú818
úAbs.ú3úBGB)úberufen.

10.6.úImúFalleúderúšberzahlungúhatúderúAuftragnehmerúde
núberzahltenúBetragúzuúerstatten.
Leistetúerúinnerhalbúvonú14úKalendertagenúnachúZugangúd
esúRckforderungsschreibensúnicht,
befindetúerúsichúabúdiesemúZeitpunktúmitúseinerúZahlung
sverpflichtungúinúVerzugúundúhat
VerzugszinsenúinúH”heúvonú8ú%úberúdemúBasiszinssatzúde
súõú247úBGBúzuúzahlen.

11. Gew„hrleistung

DieúGew„hrleistungsfristenúbetragen:

-
FnfúJahreúfrúalleúBauleistungenúundúBauteileúausúdies
emúAuftrag,
frúdieúFunktionúdesúgesamtenúGeb„udes,úeinzelnerúTeile
úundúderútechnischenúAnlagen,
einschlieálichúallerúBeschl„geúundúsonstigerúvonúHandúz
uúbewegenderúTeile.

- DreiúJahreúfrús„mtlicheúAnstricheúinnenúundúauáen.

-
ZweiúJahreúfrúalleúdrehendenúundúsichúbewegendenúTeile
,
Motoren,úPumpen,úVerschleiáteile,úz.úB.úKeilriemenúusw.

- EinúJahrúfrúalleúelektronischenúBauteile.

- SechsúMonateúfrúalleúLeuchtmittel.

12. Ver”ffentlichungen, Vervielf„ltigungen,
Medienberichterstattung

12.1.úDerúAuftragnehmerúdarfúVer”ffentlichungenúberúdi
eúLeistungúnurúmitúvorherigerúschriftlicher
ZustimmungúdesúAuftraggebersúvornehmen.

12.2.úDerúAuftraggeberúdarfúdieúvomúAuftragnehmerúbesch
afftenúAusfhrungsunterlagenúfrúdie
DurchfhrungúderúLeistungúundúihreúErhaltungúvervielf„l
tigenúundúverwenden,úfrúandereúZweckeúnur
mitúZustimmungúdesúAuftragnehmers.

13. Haftung der Vertragsparteien, Mitteilung von
Bauunf„llen

13.1.úEntstehtúeinemúDrittenúimúZusammenhangúmitúderúLe
istungúdurchúdasúVerschuldenúdes
AuftragnehmersúoderúdessenúErfllungsgehilfenúeinúSchad
en,úsoúhaftetúimúInnenverh„ltnisúder
VertragsparteienúderúAuftragnehmerúallein.úDerúAuftragn
ehmerúverpflichtetúsichúinsoweit,úder
AuftraggeberúvonúallenúgegenúdieseúerhobenenúAnsprchen
úDritterúfreizustellen.

13.2.úDieúBewachungúundúVerwahrungúderúBauunterknfte,ú
Arbeitsger„te,úArbeitskleiderúusw.údes
AuftragnehmersúoderúseinerúErfllungsgehilfenú-úauchúw„
hrendúderúArbeitsruheú-úistúSacheúdes
Auftragnehmers;úderúAuftraggeberúistúdafrúnichtúverant
wortlich,úauchúwennúsichúdiese
Gegenst„ndeúaufúihrenúGrundstckenúbefinden.

13.3.úHatúderúAuftraggeberúaufgrundúgesetzlicherúVorsch
riftenúErfllungsgehilfenúdes
AuftragnehmersúErsatzúzuúleisten,úsoústehtúihmúderúRck
griffúgegenúdenúAuftragnehmerúzu,úwennúder
SchadenúdurchúVerschuldenúdesúAuftragnehmersúoderúseine
rúErfllungsgehilfenúverursachtúworden
ist.úHatúeinúVerschuldenúdesúAuftraggebersúoderúihrerúE
rfllungsgehilfenúmitgewirkt,úsoúfindetúõú254
BGBúAnwendung.

14. Sonstiges

14.1.úJedeúŽnderungúoderúErg„nzungúdesúVertragesúbedarf
úzuúihrerúRechtswirksamkeitúder Schriftform.
ZwischenúdemúAuftragnehmer,údemúArchitektenúoderúderú”r
tlichenúBaufhrungúohneúZustimmung
desúBevollm„chtigtenúdesúAuftraggebersúvereinbarteúVert
rags„nderungenúoderúNebenabredenúsind
unzul„ssigúundúunwirksam.

14.2.úSoweitúinsbesondereúVerschleiáteileúnichtúdurchúD
IN-NormenúinúihrerúAustauschbarkeit
festgelegtúsind,úistúderúAuftragnehmerúverpflichtet,úGe
genst„ndeúzuúliefernúundúeinzubauen,úfr
welcheúaufúdemúdeutschenúHerstellermarktúst„ndigúpassen
deúErsatzteileúzuúerhaltenúsind.

14.3.úAlleúsichúausúdenúVorbemerkungen,úAllgemeinenúReg
elungenúfrúBauarbeitenújeder
ArtúundúdenúZTVúergebenenúLeistungenúsindúNebenleistung
en,úsofernúdieseúim
LeistungsverzeichnisúkeineúbesondereúErw„hnungúgefunden
úhaben.
DieseúLeistungenúsindúinúdieúEinheitspreiseúeinzukalkul
ieren.

14.4.úDemúBieterúwirdúempfohlen,úsichúvorúAngebotsabgab
eúberúdieúBaustelle
undúdieú”rtlichenúGegebenheitenúundúRandbedingungenúzuú
informieren.
Sp„tereúForderungenúfrúErschwernisseúausúUnkenntnisúde
rú™rtlichkeitúk”nnen
nichtúgew„hrtúwerden.úBesichtigungstermineúsindúmitúdem
úAuftraggeberúabzustimmen.

14.5.úDerúAuftragnehmerúerkl„rtúseinúEinverst„ndnis,úda
ssúimúRahmenúderúDurchfhrungúdes
VertragesúundúderúErbringungúseinerúLeistungúpersonenbe
zogeneúDatenúver”ffentlichtúundúan
andereúUnternehmenúundúPersonenúweitergegebenúwerden,úd
ieúimúRahmenúdesúBauvorhabensút„tig
sind.

DerúAuftragnehmerúwirdúmitúseinenúMitarbeiternúvorabúve
reinbaren,údassúdieseúinúeine entsprechende
Ver”ffentlichungúundúWeitergabeúvonúMitarbeiterdatenúmi
túPersonenbezugúebenfallsúeinwilligen.
DieúEinwilligungúumfasstúinsbesondereúdieúVer”ffentlich
ungúvonúpersonenbezogenenúDatenúin
ProtokollenúundúM„ngeldokumentationen.

AufúWunschúdesúAuftraggebersúistúvomúAuftragnehmerúeinú
Nachweisúzuúerbringen,údassúdie
EinwilligungúderúMitarbeiterúeingeholtúwurde.úDerúAuftr
agnehmerúhaftetúfrúalleúAufw„nde,
Verz”gerungenúundúSch„den,údieúdurchúdieúVerletzungúdie
serúPflichtúentstehen.

14.6.úDerúAuftragnehmerúversichert,údassúerúMitgliedúde
rúzust„ndigenúBerufsgenossenschaftúistúund
seineúVerpflichtungenúgegenberúdieser,úsowieúgegenber
údenúSozialversicherungstr„gernúvollúerfllt
hat.

14.7.úSindúeinzelneúBestimmungenúdesúVertragesúunwirksa
m,úsoúgeltenúdessenúungeachtetúdie
anderenúBestimmungenúinúvollemúUmfangúweiter.úDieúdurch
údasúUngltigwerdenúeinzelner
BestimmungenúentstehendenúLckenúsindúdurchúsinngem„áeú
AuslegungúdesúVertragesúundúnach
TreuúundúGlaubenúauszufllen.

*Hinweis*
ALLGEMEINE TECHNISCHE VERTRAGSBEDINGUNGEN |
BAUARBEITEN JEDER ART I DIN 18299

DieúAngabenúzurúBaustelleúorientierenúsichúanúderúGlied
erungúderúDIN 18299.
DieúšberschriftenúderúEinzelpunkteúwurdenúgekrztúundús
indúvollumf„nglichúinúPunktú0
"Hinweise
frúdasúAufstellenúderúLeistungsbeschreibung"úderúDINú1
8299úeinzusehen.

0.1 Angaben zur Baustelle
BeiúdemúVorhabenúhandeltúesúsichúumúdenúNeubauúdesúFeue
rwehrger„tehausesúmit
FahrzeughalleúfrúfnfúFahrzeuge,úUmkleiden,úWerkstatt-
úundúLagerbereichúundúVerwaltungs-,
Einsatz-úundúSchulungsr„umenúinúeinemúdreigeschossigenú
Geb„ude.
DieúFahrzeughalleúwirdúmitúeinemúGeschossúberbaut.

0.1.1 Lage der Baustelle
DasúzuúbebauendeúGrundstckúbefindetúsichúimúZentrumúde
rúStadtúIsselburg.
DasúGrundstckúkannúberúdieúStraáeú"Mnsterdeich"úange
fahrenúwerden.
BaumaterialúwirdúaufúdemúBaugrundstckúbzw.úaufúdemúben
achbartenúBaufeldúfrúdieúParkpl„tze gelagert.
Stellpl„tzeúfrúFirmenfahrzeugeúsindúbegrenztúaufúdemúB
augrundstckúvorhanden.
Personalwagenúk”nnenúnachúRckspracheúmitúdemúAuftragge
berúaufúdemúGrundstckúvorgesehen werden.
DieúBauleitungúistúberechtigt,úFirmenfahrzeugeúaufúderú
Baustelleút„tigerúFirmen,údieúdie
Baustellenzuwegungúbehindernúoderúblockieren,úzuúLasten
úundúaufúRechnungúdes
FahrzeughaltersúohneúVorankndigungúabschleppenúzuúlass
en.

0.1.2 Klimatische und betriebliche Bedingungen
Keineúbesonderenúbekannt.

0.1.3 Art und Lage der baulichen Anlage
SieheúPlanunterlagen.

0.1.4 - Frei -

0.1.5 Freizuhaltende Fl„chen
Baustellenzufahrt,úUferstreifenúentlangúderúIssel,úweit
ereúsindúvorúBaubeginnúmitúdemúBauherrnúundúder
Objektberwachungúabzustimmen.

0.1.6 Transporteinrichtungen und Transportwege
DerúMaterialtransportúerfolgtúinnerhalbúdesúGeb„udesúh„
ndisch,úoderúmitúhandbetriebenen
TransporthilfsmittelnúmitúGummibereifungúundúausschlieá
lichúinnerhalbúderúausgeschriebenen
Arbeitszeitfenster.
DieúAnlieferungúvonúMaterialúzurúBaustelleú(auáerhalbúd
esúGeb„udes)úkannúberúdie
Baustellenstraáenústattfinden.
LieferungenúauáerhalbúderúArbeitszeitfensterúsindúvorab
úmitúderúBauleitungúabzustimmen.

0.1.7 Anschlsse fr Wasser und Strom
Wasser-úundúStromanschlsseúwerdenúdurchúdasúGewerkúRoh
bauúerstellt.
DieúAnschlussm”glichkeitenúfrúdieúGewerkeú(Stromvertei
ler,úWasserzapfstelle)úwerdenúdurch
dasúGewerkúRohbauúhergestellt.

DieúKostenúzumúVerbrauchúvonúWasserúundúEnergieútr„gtúd
erúAuftragnehmer.
DieúKostenúfrúdenúVerbrauchúvonúBaustromúundúBauwasser
úwerdenúbeiúderúSchlussrechnung mitú0,5
%úderúBruttosummeúabgezogen,úwennúnichtúeineúZahlungúde
súVerbrauchsúdirektúanúden
Versorgerúgezahltúwird.
DiesúhatúderúAuftragnehmerúbeiúderúPreisermittlungúzuúb
ercksichtigen.

0.1.8 Einrichtungsfl„chen
SieheúBesondereúVertragsbedingungenúundúBaustelleneinri
chtungsplan.

0.1.9 Baugrund
SieheúBaugrundgutachten.

0.1.10 Hydrologische Werte
SieheúBaugrundgutachten.

0.1.11 Umweltrechtliche Vorschriften
GesetzlicheúVorgabenúundúsonstigeúRegelnúsindúzuúbeacht
en.

0.1.12 Vorgaben zur Entsorgung
SieheúLeistungspositionen.

0.1.13 Schutzgebiete und Schutzzeiten
DieúgesetzlichenúRuhezeitenúsindúeinzuhalten.
BeiúdenúBauarbeitenúistúeinúSchutzstreifenúentlangúderú
Isselúvonúetwaú3 múfreizuhalten.

0.1.14 Besondere Schutzmaánahmen
Alleúeinschl„gigenúUnfallverhtungsvorschriftenúundúArb
eitsschutzbestimmungen
(Arbeitsst„ttenverordnungúundúArbeitsst„ttenrichtlinie)
úsindúzwingendúzuúbeachtenúund einzuhalten.
AlleúBesch„ftigtenúvonúFirmenúsindúverpflichtet,údieseú
BestimmungenúundúVorschriften einzuhalten.
DieúBesch„ftigtenúhabenúsichúvorúBeginnúderúArbeitenúb
erúdieúSicherheitsmaánahmen
ausreichendúzuúinformieren.
DerúausliegendeúSIGE-Planú(SicherheitsundúGesundheitsplan)úistúw„hrendúderúgesamten
Ausfhrungúzuúbeachten.
DenúWeisungenúdesúSIGEKOú(Sicherheits-úundúGesundheitsc
hutzkoordinators)úistúumgehend
undúzwingendúFolgeúzuúleisten.
HiermitúwirdúeindringlichúaufúdieúBenutzungúder
Sicherheitskleidungúundúdieúpers”nlicheúSchutzausrstun
gúhingewiesen.
EsúbestehtúHelmpflicht w„hrendúderúgesamtenúBauphase.
DerúAuftragnehmerúverpflichtetúsich,úalleúMitarbeiterúm
itúdenúSicherheitsmaánahmenúaufúderúBaustelle
vertrautúzuúmachen.
DieúRegelnúderúBerufsgenossenschaft,úsowieúderúSIGE-Pla
núsindúvonúallenúamúBauúbeteiligtenúzu beachten.
DemúAuftragnehmerúobliegenúalleúzurúSicherungúderúBaust
elleúimúRahmenúseinesúArbeitsumfanges
erforderlichenúMaánahmenúinúvollerúeigenerúVerantwortun
g.úHierzuúgeh”renúauchúdieúevtl.
Verkehrssicherungúeinschl.úderúVorhaltungúderúnotwendig
enúVerkehrsbeschilderung.
Evtl.úentstehendeúKostenúfrúdieúAnmietungúvonúStraáenl
and,úsowieúdieúnotwendigeúAbstimmung
mitúdenúBeh”rdenúsindúSacheúdesúAuftragnehmerúundúsindú
selbstst„ndigúundúeigenverantwortlich
auszufhren.
Frúgef„hrlicheúArbeitenúistúeineúGef„hrdungsbeurteilun
gúzuúerstellen.
S„mtlicheúaufgefhrtenúMaánahmenúsindúalsúNebenleistung
enúinúdieúEinheitspreise einzukalkulieren.

0.1.15 Abwasser- und Versorgungsleitungen
Gem.úLeitungsausknften.

0.1.16 Hindernisse im Bereich der Baustelle
Keineúbekannt.

0.1.17 Best„tigung zu Erkundungsarbeiten, Kampfmittel
DasúGel„ndeúwurdeúvorabúimúZugeúderúBaugrundverbesserun
gúnachúKampfmittelnúuntersucht.
AlleúArbeitenúsindúmitúderúgebotenenúVorsichtúauszufhr
en.

0.1.18 Besondere Eigentmeranordnungen
ZumúSchutzeúderúBewohnerúderúAnlage,úderúNachbarnúundúd
erú™ffentlichkeitúsindúdurchúden
AuftragnehmerúhinreichendeúMaánahmenúzuúergreifenúhinsi
chtlichúL„rm,úEmissionenúund
Verkehrssicherheit.
DieúMaánahmeúbefindetúsichúimúZentrumúderúStadtúgegenb
erúderúKirche undúdemúPfarrheim.
EntsprechendúsollúdieúBaustelleúeinúgeordnetesúundúsaub
eresúBildúbieten.
BeiúBedarfúkannúeineúBaureinigungúzuúLastenúderúbeteili
gtenúBaufirmenúerfolgen.
FernerúsieheúBesondereúVertragsbedingungenúoderúLeistun
gspositionen.

0.1.19 Art und Umfang von Schadstoffbelastungen
SieheúBaugrundgutachten.

0.1.20 / 21 Art und Zeit der Vorarbeiten / Arbeiten
anderer Unternehmer
Dieúzeitlichen,úbaulichenúundúr„umlichenúAbh„ngigkeiten
úzuúanderenúGewerken,úsowieúdieúArt
derúVorarbeitenúsindúdenúeinzelnenúLeistungspositionenú
undúdemúTerminplanúzuúentnehmen.

0.1.22 Stoffe und Bauteile
EsúsindúnurúneueúundúungebrauchteúBaustoffeúundúBauteil
eúzuúverwenden.

0.2 Angaben zur Ausfhrung

0.2.1 Besondere Erschwernisse w„hrend der Ausfhrung
SieheúLeistungspositionen,úLageúimúZentrum,úLageúanúder
úIssel.

0.2.2 Besondere Schutz- und Sicherheitsmaánahmen
SieheúLeistungspositionen.

0.2.3 Besondere Anforderung an Baustellen- und
Entsorgungseinrichtung
DieúAbfallentsorgungúistúgetrenntúnachúAbfallschlsseln
úderúAVVúnurúinúzugelassenen
Entsorgungseinrichtungenúvorzunehmen.

0.2.4 Verkehrssicherung, Verkehrsregelung
-úMaánahmenúfrúdieúInanspruchnahmeúvonú”ffentlichenúVe
rkehrsfl„chenúfrúdieúeigenen
LeistungenúsindúvomúAuftragnehmerúohneúbesondereúVergt
ungúeigenst„ndigúbeiúdenúzust„ndigen
Beh”rdenúzuúbeantragen,úmitúdiesenúabzustimmen,úvorzune
hmen,úvorzuhaltenúundúzuúr„umen.
-úAnsonstenúsieheúLeistungspositionen.

0.2.5 Besondere Anforderungen Gerste
SieheúLeistungspositionen.

0.2.6 Mitbenutzung fremder Gerste /
Baustelleneinrichtung
-úS„mtlicheúzurúLeistungserbringungúerforderliche
(Roll-)GersteúundúEinrichtungenúmssenúinúdieúEinheits
preiseúeinkalkuliertúwerden.
-úAnsonstenúsieheúLeistungspositionen / ZTV.

0.2.7 Vorhaltung Gerste
SieheúLeistungspositionen.

0.2.8 Verwendung von Recyclingstoffen
SieheúVertragsbedingungenúundúLeistungspositionen.

0.2.9 Anforderungen an Recyclingstoffe und an nicht
genormte Stoffe und Bauteile
SieheúVertragsbedingungenúundúLeistungspositionen.

0.2.10 Besondere Anforderungen an Stoffe und Bauteile
SieheúVertragsbedingungenúundúLeistungspositionen.

0.2.11 Art und Umfang von Eignungs- und Gtenachweisen
SieheúVertragsbedingungenúundúLeistungspositionen.

0.2.12 Verwendung von auf der Baustelle gewonnenen
Stoffe
SieheúLeistungspositionen.

0.2.13 Art der zu entsorgenden B”den, Stoffe und
Bauteile
SieheúLeistungspositionen.

0.2.14 Vom Auftraggeber beigestellte Stoffe / Bauteile
Nichtúvorgesehen,úsieheúLeistungspositionen.

0.2.15 Abladen / Lagern / Transport von Stoffen /
Bauteilen durch Auftraggeber
Nichtúvorgesehen.

0.2.16 Leistungen fr andere Unternehmer
SieheúLeistungspositionen.

0.2.17 Mitwirken beim Einstellen von Anlagenteilen
Nichtúvorgesehen.

0.2.18 Benutzung von Teilen der Leistung vor der
Abnahme
Gem.údemúblichenúzuúerwartendenúBaustellenfortschrittú
durchúNachfolgegewerke,
gem.úVertragsbedingungen.

0.2.19 Wartungsvertr„ge
Nichtúvorgesehen.

0.2.20 Abrechnung nach Zeichnungen oder Tabellen
SieheúLeistungspositionen.

*Hinweis*
Zus„tzliche Technische Vertragsbedingungen (ZTV)

ZTV 01
S„mtliche Leistungen verstehen sich mit
auftragnehmerseitiger Lieferung aller erforderlichen
Stoffe
(Baustoffe, Bauhilfsstoffe und Betriebsstoffe), sofern
im Leistungsverzeichnis nicht bauseitige Lieferung
ausdrcklich vermerkt ist, in vollst„ndig
abgeschlossener Arbeit / Leistungserbringung,
unabh„ngig von der
Stelle und der Bauh”he im Bauwerk.

ZTV 02
Die Grundreinigung umfasst die Reinigung von
Einzelfl„chen in unterschiedlichster Gr”áe (auch
Kleinfl„chen
und Teilfl„chen mit Materialwechseln in der Fl„che).

ZTV 03
Zu beseitigen / reinigen sind die baublichen
Verschmutzungen, wie z. B. Putzreste, ™l- und
bitumin”se
Verschmierungen, Zement- und Kalkschleier,
Abriebspuren aller Art, vor allem auf Fliesen-,
Betonwerk- und
Natursteinfl„chen. Verpackungsresten (auch Folien) und
Abfallstoffe aller Art (auch Glas und Kunststoffe)
inkl. der fachgerechten Entsorgung, Baust„ube und
Bauschutt, Farbreste und Farbverschmutzungen, Silikon-
und andere Versiegelungsreste. Je nach Notwendigkeit
ist die Reinigung trocken und / oder feucht / nass,
bzw. unter Verwendung spezifischer Reinigungsmethoden
gem„á Herstellervorgaben durchzufhren.
Mehrmaliges Behandeln der Fl„chen ist zu
bercksichtigen und in die Einheitspreise
einzukalkulieren.

ZTV 04
Das Reinigungsergebnis ist ein nutzungsreiner Zustand
des Geb„udes.

ZTV 05
Die Fertigstellung der Grundreinigung ist bereichs-
oder abschnittsweise der Objektberwachung
anzuzeigen.

ZTV 06
Ein erh”hter und daher zus„tzlich zu vergtender
Aufwand kann nur bei auáergew”hnlicher, hartn„ckiger
Verschmutzung geltend gemacht werden und ist zwingend
mit der Objektberwachung vor Beginn der
Arbeiten abzustimmen. Nachtr„gliche Meldungen bleiben
unbercksichtigt.

ZTV 07
Alle sich aus den Zus„tzlichen Technischen
Vertragsbedingungen (ZTV) ergebenden Leistungen sind -
soweit nicht in den einzelnen Leistungspositionen
bereits erw„hnt - in die Einheitspreise der einzelnen
Leistungspositionen einzurechnen.

### Titel 01 BAUREINIGUNGSARBEITEN

#### Untertitel 01.01 GEBŽUDEREINIGUNG / GRUNDREINIGUNG

**01.01.001 Bodenbel„ge grob reinigen**
Bodenfl„chen aus PVC-, Linoleum-, Kautschuk-,
Parkett-, Holzpflaster-,
Fliesenbel„gen oder Rttelboden reinigen durch Fegen
mit einem feinen
Besen, Kehrgut laden und aus dem Geb„ude schaffen,
einschlieálich
Entsorgung der anfallenden Schuttreste, bestehend aus
z. B. Gips-, M”rtel-,
Farb-, Verpackungs-, Holzresten, usw. in Containern
(Container in
gesonderter Position beschrieben und vergtet).

Das zeitversetzte, mehrmalige Anreisen wird in
gesonderter Position
beschrieben und vergtet.

Diese Leistung ist nur auf besondere Anweisung der
Objektberwachung
auszufhren.
Menge: 1195,000 m²

**01.01.002 Bodenbel„ge feucht Wischen**
Grob gereinigte Bodenbel„ge reinigen durch feucht
Wischen. Das zeitversetzte, mehrmalige Anreisen
wird in gesonderter Position beschrieben und
vergtet.

Diese Leistung ist nur auf besondere Anweisung
der Objektberwachung auszufhren.

Die Bodenbel„ge sind dreimal zeitversetzt feucht
zu wischen.
Menge: 1117,000 m²

**01.01.003 Zulage An- und Abfahrt**
Zulage zu den vorbeschriebenen Positionen fr
das zeitversetzte, mehrmalige Anreisen der
gesamten Kolonne zur Ausfhrung der Leistung.

Diese Leistung ist nur auf besondere Anweisung
der Objektberwachung auszufhren.
Menge: 3,000 St

**01.01.004 Baumischabfallcontainer (abschlieábar)**
Baumischabfallcontainer, abschlieábar, aufstellen,
vorhalten und entsorgen, (inkl. Deponiegebhr und
Nachweis der Tonnage fr Baumischabfall).

Abfallschlsselnummer: 170904 gem„á AVV
Rauminhalt:  7 mü
L„nge:  Ca. 374 cm
Breite:  Ca. 200 cm
H”he:  Ca. 150 cm

Entsorgen einschlieálich Entsorgungskosten und
Kippgebhr / Verbrauchskosten. Bedarf wird
ausschlieálich durch die Objektberwachung
angemeldet. Lieferscheine sind den
Bautageberichten beizufgen und gelten als
Abrechnungsgrundlage.
Menge: 1,000 t

**01.01.005 Reinigung Sonnenschutz Raffstore**
Reinigung auáenliegender Sonnenschutz als
Raffstore (Motor). Ausfhrung in allen H”henlagen,
einschlieálich aller Blenden, Reinigung von innen.

Abrechnung:  Einseitige Ansichtsfl„che
Material:  Lamellen
Menge: 140,000 m²

**01.01.006 Reinigung Kunststofffenster mit Aluminium-Deckschale**
Glas- und Rahmengrundreinigung der Kunststofffenster
mit
Aluminium-Deckschale, innen und auáen, einschlieálich
Innenfensterbank
aus Naturstein bzw. Fliesen, Auáenfensterbank aus
Aluminium, sowie
s„mtliche Falze und Beschl„ge, Ausfhrung in allen
H”henlagen.
Menge: 170,000 m²

**01.01.007 Reinigung Aluminium-Glaselemente, Auáenfenster- und Tren**
Glas- und Rahmengrundreinigung (Zargenreinigung) der
Aluminium-Glaselemente / Aluminium-Trelemente,
beidseitig, einschlieálich
Innenfensterbank aus Naturstein bzw. Fliesen,
Auáenfensterbank aus
Aluminium, sowie s„mtliche Falze und Beschl„ge,
Ausfhrung in allen
H”henlagen.
Menge: 45,000 m²

**01.01.008 Reinigung Aluminium-Glaselemente, Innenelemente**
Glas- und Rahmengrundreinigung (Zargenreinigung) der
Aluminium-Glaselemente / Aluminium-Trelemente und
Ganzglasgel„nder,
beidseitig, einschlieálich s„mtlicher Falze und
Beschl„ge.
Menge: 23,000 m²

**01.01.009 Reinigung Holz-Trelemente 1-flg., 63,5 bis 113,5 x 213,5 bis 250 cm**
*** Bezugsbeschreibung
Reinigung Holz-Trelemente, beidseitig, einschlieálich
Stahlumfassungszarge. Innentren bestehend aus
Stahlumfassungszargen,
Maulweite bis 40 cm und kunststoffbeschichteten
Holztrbl„ttern, Normfalz
ca. 25,5 x 13 mm, Drckergarnitur / B„nder aus
Edelstahl.

Abmessung - Rohbaumaá:
Breite: 63,5 bis 113,5 cm
H”he: 213,5 bis 250 cm
Menge: 32,000 St

**01.01.010 Reinigung Holz-Trelemente 1-flg., 126 bis 151 x 213,5 bis 250 cm**
*** wie Position 01.01.009
Breite: 126 bis 151 cm
Menge: 1,000 St

**01.01.011 Reinigung Holz-Trelemente 2-flg., 152 bis 201 x 213,5 bis 250 cm**
*** wie Position 01.01.009
2-flg.
Breite: 152 bis 201 cm
Menge: 1,000 St

**01.01.012 Reinigung Holz-Trelemente 1-flg., mit Seitenteil, 152 bis 201 x 213,5 bis 250 cm**
*** wie Position 01.01.009
Mit Seitenteil.
Breite: 152 bis 201 cm
Menge: 2,000 St

**01.01.013 Reinigung Stahltrelemente 1-flg., 63,5 bis 113,5 x 213,5 bis 250 cm**
*** Bezugsbeschreibung
Reinigung Stahltrelemente, beidseitig, einschlieálich
Eck-/
Umfassungszarge. Innentren bestehend aus Eck-/
Umfassungszargen,
Maulweite bis 40 cm und Stahltrbl„ttern, Oberfl„che
lackiert,
Drckergarnitur / B„nder aus Edelstahl.

Abmessung - Rohbaumaá:
Breite: 63,5 bis 113,5 cm
H”he: 213,5 bis 250 cm
Menge: 1,000 St

**01.01.014 Reinigung Stahltrelemente 2-flg., 151 bis 201 x 213,5 bis 250 cm**
*** wie Position 01.01.013
2-flg.

Breite: 151 bis 201 cm
Menge: 2,000 St

**01.01.015 Zulage Reinigung Obentrschlieáer**
Zulage zu den vorbeschriebenen Positionen der
Trelemente, fr die
Reinigung der Obentrschlieáer.
Menge: 13,000 St

**01.01.016 Reinigung Aufzugs-Teleskop-Trelemente**
Reinigung Aufzugs-Teleskop-Trelemente, beidseitig,
einschlieálich Zarge
bestehend aus Aluminium / Edelstahl.

Abmessung - Rohbaumaá:
Breite: 110 bis 150 cm
H”he: 200 bis 250 cm
Menge: 3,000 St

**01.01.017 Reinigung Aufzugskabine**
Reinigung Aufzugskabine einschlieálich Fuáboden aus
Fliesenbelag.

Grundfl„che: Bis 5 m²
Menge: 1,000 St

**01.01.018 Reinigung Sauberlaufzone**
Matte aufnehmen und mit einem kr„ftigen Wasserstrahl
oder
Hochdruckreiniger abspritzen. Chemikalien, ™l und
Fette mit einem
neutralen Reinigungsmittel in handwarmen Wasser
absplen. Keine
L”sungsmittel auf Basis von Chlorkohlenwasserstoff
einsetzen.
Menge: 6,000 m²

**01.01.019 Bauschluss-/ Bauendreinigung fr PVC-Belag**
Bauschluss-/ Bauendreinigung der PVC-Bel„ge.

- Reinigung im Nasswischverfahren mit neutralem
Reinigungsmittel /
Wischpflegemittel mit dem Mopp oder
- Nassreinigung mit der Einscheibenmaschine, einem
rotem Pad oder
Melamine Pad z. B. 3M und neutralem Reinigungsmittel /
Wischpflegemittel.
- Schmutzflotte aufnehmen.
- Mit klarem Wasser grndlich nachsplen und wieder
aufnehmen.
- Boden trocknen lassen.
- Polieren mit einer Einscheibenmaschine auf
abgereinigtem Belag
verbessert die Optik und erleichtert die laufende
Unterhaltsreinigung.

Die Ausfhrung der Leistung hat vor šbergabe an den
Nutzer zu erfolgen.
Eventuell zus„tzlich erforderliche Anfahrten sind
einzukalkulieren.
Hinweise der Belags- und Reinigungsmittelhersteller
sind zu beachten.
Menge: 192,000 m²

**01.01.020 Reinigung Holz-Sockelleisten**
Reinigung Holz-Sockelleisten, H”he ca. 7,5 cm, nach
Herstellervorschrift.
Menge: 175,000 m

**01.01.021 Reinigung Bodenfliesen**
*** Bezugsbeschreibung
Reinigung Bodenfliesen durch feucht Wischen,
einschlieálich Entfernen
Zementschleier, verschiedene Formate und Oberfl„chen,
teilweise mit
bodengleicher trittsicherer Dusche.
Menge: 560,000 m²

**01.01.022 Reinigung Rttelboden**
*** wie Position 01.01.021
Rttelboden.
Menge: 365,000 m²

**01.01.023 Reinigung Wandfliesen**
Reinigung Wandfliesen / verflieste Fensterb„nke durch
feucht Wischen,
einschlieálich Entfernen Zementschleier, verschiedene
Formate, Oberfl„che
eben, H”he bis 300 cm.
Menge: 75,000 m²

**01.01.024 Reinigung Fliesensockel**
Reinigung Sockel aus Naturwerkstein, H”he ca. 10 cm,
durch feucht
Wischen.
Menge: 570,000 m

**01.01.025 Reinigung Bodenfliesen als Treppenstufen**
Reinigung Bodenfliesen als Treppenstufen durch feucht
Wischen,
einschlieálich Sockelleisten.

Steigungsverh„ltnis: Ca. 17,5 / 30 cm

Stufenbreite:  Ca. 130 cm

Abgerechnet wird die einzelne Stufe (Trittstufe
einschlieálich Setzstufe).
Menge: 40,000 m

**01.01.026 Reinigung Plattenheizk”rper**
Plattenheizk”rper inkl. Anschlussleitungen,
Abdeckungen, Aufh„ngungen,
Abstandhalter, Verschraubungen, Thermostatkopf etc. in
verschiedenen
Gr”áen durch feucht Wischen reinigen.

Abrechnung je m² Ansichtsfl„che des Heizk”rpers.

Einzelgr”áe:  Ca. 90 x 60 cm bis 140 x 60 cm
Menge: 10,000 m²

**01.01.027 WC-Topf und Urinal reinigen**
WC-Topf und Urinal durch feucht Wischen
reinigen.
Menge: 14,000 St

**01.01.028 Waschtischanlage reinigen**
Waschtischanlage aus Keramik durch feucht
Wischen reinigen, einschlieálich Armaturen.

Abmessung:
Breite:  Ca. 60 cm
Tiefe:  Ca. 50 cm
Menge: 11,000 St

**01.01.029 Spiegel reinigen**
Spiegel durch feucht Wischen reinigen, ca. 60 x 60 bis
80 x 130 cm.
Menge: 11,000 St

**01.01.030 Spiegelablage reinigen**
Spiegelablage aus Keramik durch feucht Wischen
reinigen.

Abmessung:
Breite:  Ca. 60 cm
Tiefe:  Ca. 10 cm
Menge: 11,000 St

**01.01.031 Ausgussbecken reinigen**
Ausgussbecken aus Stahlblech durch feucht
Wischen reinigen, einschlieálich Armaturen.

Abmessung:
Breite:  Ca. 60 cm
Tiefe:  Ca. 50 cm
Menge: 2,000 St

**01.01.032 Reinigung bodengleiche Dusche**
Duscheinlauf und Armatur, bodengleiche Dusche durch
feucht Wischen
reinigen.

Abmessung:
L„nge:  100 bis 150 cm
Breite:  100 bis 150 cm
Menge: 6,000 St

**01.01.033 Einbauwaschtisch reinigen**
Einbauwaschtisch aus Keramik durch feucht Wischen
reinigen,
einschlieálich Armaturen.

Abmessung:
Breite:  Ca. 60 cm
Tiefe:  Ca. 50 cm
Menge: 2,000 St

**01.01.034 Einbausple reinigen**
Einbausple aus Keramik durch feucht Wischen
reinigen, einschlieálich Armaturen.

Abmessung:
Breite:  Ca. 60 cm
Tiefe:  Ca. 50 cm
Menge: 2,000 St

**01.01.035 Hygieneeinrichtungsgegenst„nde reinigen**
Hygieneeinrichtungsgegenst„nde, wie z. B.
Papierrollenhalter, Reserve-Papierrollenhalter,
Toilettenbrsten, Seifenspender,
Desinfektionsspender, Duschvorhangstange,
Duschhandlauf, Sttzklappengriffe, Haltegriffe
durch feucht Wischen reinigen.
Menge: 10,000 St

**01.01.036 Elektro- und Nachrichtentechnikraum**
Elektro- und Nachrichtentechnikraum reinigen,
einschlieálich aller Ger„te
und Leitungen.

Grundfl„chen der R„ume: Bis 5 m²
Raumh”he:  Bis 400 cm
Ger„te / Materialien:  Unterverteilerschr„nke
Menge: 1,000 St

**01.01.037 Beleuchtungsk”rper reinigen**
Beleuchtungsk”rper, quadratisch oder rund, an Wand und
Decke, wie z. B.
Einbauleuchten, Aufbauleuchten, H„ngeleuchten reinigen.

Deckenh”he: Bis 310 cm
Abmessungen: Ca. 60 x 60 bis 200 x 20 cm
Oder
Durchmesser: Ca. 40 cm
Menge: 500,000 St

**01.01.038 Orientierungsleuchten reinigen**
Orientierungsleuchten an Wand und Decke reinigen.

Deckenh”he: Bis 310 cm
Abmessungen: Ca. 20 x 10 cm
Menge: 10,000 St

**01.01.039 Tellerventile bzw. Brandschutzventile reinigen**
Tellerventile bzw. Brandschutzventile reinigen.

Durchmesser: 10 bis 40 cm
Menge: 10,000 St

**01.01.040 Reinigung Treppengel„nder / Brstungsgel„nder**
Reinigung Treppengel„nder / Brstungsgel„nder, durch
Abstauben und
feucht Wischen.

Gel„nder bestehend aus:
- Obergurt aus Flachstahlprofil ca. 5,0 / 1,0 cm.
- Untergurt aus Flachstahlprofil ca. 5,0 / 1,0 cm.
- Gel„nderfeld mit Fllst„ben aus Flachstahlprofilen
ca. 5,0 / 1,0 cm,
Achsabstand ca. 11 cm, H”he ca. 85 cm.
- Gel„nderpfosten aus Flachstahlprofil ca. 5,0 / 1,0
cm, an Kopfplatte oder
Stahlwange angeschweiát, H”he ca. 140 cm, im Abstand
von ca. 90 cm.
- Stahlwange aus Stahlblech, Dicke ca. 0,8 cm, H”he
ca. 30 cm.
- Edelstahlhandlauf, Durchmesser ca. 4,2 cm,
einschlieálich Handlaufhalter
aus Viertelb”gen, in Edelstahl, Durchmesser ca. 1,2
cm, im Abstand von
ca. 100 cm.
- Gel„nderh”he ca. 110 cm ab OKFF.
Menge: 20,000 m

**01.01.041 Reinigung Edelstahlhandlauf**
Reinigung Handlauf aus Edelstahl geschliffen Korn
240, Werkstoffnummer 1.4301 (V2A),
Durchmesser ca. 4,2 cm, durch Abstauben und
feucht Wischen, einschlieálich
Befestigungsrundst„be mit Viertelb”gen, in
Edelstahl, Durchmesser ca. 1,2 cm, im Abstand
von ca. 100 cm, an Ankerplatte aus Flacheisen, in
Edelstahl, Dicke ca. 0,7 cm.
Menge: 20,000 m

#### Untertitel 01.02 STUNDENLOHNARBEITEN

*Hinweis*
Stundenlohnarbeiten, die durch Arbeitskr„fte nur
auf Anordnung der Objektberwachung ausgefhrt
werden.

Der Auftragnehmer verzichtet auf Vergtung der
ohne entsprechende Anordnung durchgefhrten
Stundenlohnarbeiten.
Stundenlohnzettel sind der Objektberwachung
sp„testens eine Woche nach Ausfhrung der
Arbeiten zur Unterschrift vorzulegen.
Sp„ter vorgelegte oder mit der Schlussrechnung
eingereichte, nicht unterschriebene Stundenzettel
werden nicht anerkannt.
Bei Stundenlohnarbeiten werden nur die auf der
Baustelle tats„chlich erbrachten Stunden vergtet.
An- und Abfahrten zur Baustelle werden nicht
vergtet.

**01.02.001 Stundenlohnarbeiten Facharbeiterstunden**
Stundenlohnarbeiten fr nicht vorhergesehene
Leistungen.

-Facharbeiterstunden-
Menge: 10,000 h

**01.02.002 Stundenlohnarbeiten Helferstunden**
Stundenlohnarbeiten fr nicht vorhergesehene
Leistungen.

-Helferstunden-
Menge: 10,000 h

USt %: 19,00
